# A24, FE, Horner Kreisel bis AK Ost003
Angebotsaufforderung (GAEB DA XML 3.2, DA83)
Projekt: A-07505-00
Währung: EUR
Auftraggeber: Autobahn GmbH des Bundes, Niederlassung Nord (Hamburg), Autobahn GmbH-NL Nord,Heidenkampsweg 98,20097 Hamburg, Heidenkampsweg 98, 20097 Hamburg
Erstellt mit: GXML Toolbox V3.3 R20230829, iTWO_64 V25.0.650, 20.05.2026

## A0750500201 Voruntersuchungen
Datum: 20.05.2026
WaGr: 99_99_01

### Abschnitt 00 Voruntersuchung

#### Unterabschnitt 00.00 Voruntersuchung

#### Unterabschnitt 00.01 Personal und Nebenkosten

**00.01.0001 Gutachter**
Gutachter
Gutachter, Öffentlich bestellter und vereidigter
Sachverständiger oder Hochschul- oder
Universitätsprofessor;
je Stunde
Menge: 2,000 h

**00.01.0002 Ingenieurleistung Prüfstellenleiter**
Ingenieurleistung Prüfstellenleiter
Ingenieurleistung Prüfstellenleiter, stv.
Prüfstellenleiter, Geschäftsführer;
je Stunde
Menge: 2,000 h

**00.01.0003 Ingenieurleistung bes. Fachkenntnis**
Ingenieurleistung bes. Fachkenntnis
Ingenieurleistungen mit besonderen Fachkenntnissen
(SKP, SFI, FROSIO, Asphalttechnologe, E-Schein,
BStB-Schein);
je Stunde
Menge: 8,000 h

**00.01.0004 Ingenieurleistung**
Ingenieurleistung
Ingenieurleistung, fachliche Leiter, Ingenieure
(Dipl.-Ing., M. Sc., M. Eng., B. Sc., B. Eng.);
je Stunde
Menge: 8,000 h

**00.01.0005 Technische Dienstleistung**
Technische Dienstleistung
Technische Dienstleistung, Baustoffprüfer, Laborant,
Techniker, Laborfachwerker;
je Stunde
Menge: 8,000 h

**00.01.0006 Schreib- und Zeichenarbeiten**
Schreib- und Zeichenarbeiten
Schreib- und Zeichenarbeiten;
je Stunde
Menge: 5,000 h

#### Unterabschnitt 00.02 Zulagen für Arbeiten bei Nacht

**00.02.0001 Gutachter**
Gutachter, Öffentlich bestellter und vereidigter
Sachverständiger oder Hochschul- oder
Universitätsprofessor,
werktags (Mo bis Sa) zwischen 20 und 5 Uhr, inkl. aller
Betriebsmittel,
Zuschlag von 20% auf Stundensatz;
je Person pro Stunde
Menge: 1,000 h

**00.02.0002 Ingenieurleistung Prüfstellenleiter**
Ingenieurleistung Prüfstellenleiter, stv.
Prüfstellenleiter, Geschäftsführer,
werktags (Mo bis Sa) zwischen 20 und 5 Uhr, inkl. aller
Betriebsmittel,
Zuschlag von 20% auf Stundensatz;
je Person pro Stunde
Menge: 1,000 h

**00.02.0003 Ingenieurleistung bes. Fachkenntnis**
Ingenieurleistungen mit besonderen Fachkenntnissen
(SKP, SFI, FROSIO, Asphalttechnologe, E-Schein,
BStB-Schein),
werktags (Mo bis Sa) zwischen 20 und 5 Uhr, inkl. aller
Betriebsmittel,
Zuschlag von 20% auf Stundensatz;
je Person pro Stunde
Menge: 8,000 h

**00.02.0004 Ingenieurleistung**
Ingenieurleistung, fachliche Leiter, Ingenieure
(Dipl.-Ing., M. Sc., M. Eng., B. Sc., B. Eng.),
werktags (Mo bis Sa) zwischen 20 und 5 Uhr, inkl. aller
Betriebsmittel,
Zuschlag von 20% auf Stundensatz;
je Person pro Stunde
Menge: 8,000 h

**00.02.0005 Technische Dienstleistung**
Technische Dienstleistung, Baustoffprüfer, Laborant,
Techniker, Laborfachwerker,
werktags (Mo bis Sa) zwischen 20 und 5 Uhr, inkl. aller
Betriebsmittel,
Zuschlag von 20% auf Stundensatz;
je Person pro Stunde
Menge: 8,000 h

#### Unterabschnitt 00.03 Fahrtkosten

**00.03.0001 Fahrtkosten für An-/Abfahrt Pkw**
Fahrtkosten für An-/Abfahrt mit PKW oder Kleinbus;
je Stck
Menge: 4,000 St

**00.03.0002 Fahrtkosten inkl. Spezialausrüstung**
Fahrtkosten für An-/Abfahrt mit PKW oder Kleinbus inkl.
Spezialausrüstung, Anhänger, Kernbohrgerät,
Absperrtafel etc.;
je Stck
Menge: 8,000 St

#### Unterabschnitt 00.04 Prüfberichte

**00.04.0001 Probenahmeplan**
Alle Erkundungen sind lagegenau in einem Übersichtsplan
darzustellen und nachvollziehbar zu vermaßen inkl.
GPS/GNSS-Daten, Probenahmeplan dem AG 1-fach auf Papier
und per E-Mail im PDF-Format liefern
setzen)je Stck
Menge: 1,000 St

**00.04.0002 Prüfbericht Voruntersuchung**
Erstellung eines Prüfberichts mit fachtechnischer
Beurteilung im Rahmen von Voruntersuchungen für
Planungsleistungen, Textfassung, tabellarische
Zusammenstellung der Prüfergebnisse, Auswertung und
Angabe der Ergebnisse gemäß
Abfallverzeichnisverordnung, gutachterliche Beurteilung
der Untersuchungsergebnisse mit Angaben zu
Wiederverwertung, Ausbau- und Erhaltungsvorschlägen
unter Berücksichtigung der ermittelten Prüfergebnisse,
Anlage mit Probenahmeprotokollen und -plänen,
Prüfzeugnissen, Fotodokumentation, Prüfbericht dem AG
1-fach auf Papier und per E-Mail im PDF-Format senden
je Stck
Menge: 1,000 St

**00.04.0003 Prüfbericht Schadstoffuntersuchung**
Erstellung eines Prüfberichts mit fachtechnischer
Beurteilung im Rahmen von Schadstoffuntersuchungen für
Planungs- oder Bauleistungen, Textfassung,
tabellarische Zusammenstellung der Prüfergebnisse,
Auswertung, Anlage mit Probenahmeprotokollen und
-plänen,  Prüfzeugnissen, Fotodokumentation,
Prüfbericht dem AG 1-fach auf Papier und per E-Mail im
PDF-Format senden je Stck
Menge: 1,000 St

#### Unterabschnitt 00.05 Voruntersuchungen im Straßenbau

*Hinweis: Sondierungsnebenkosten: Gestellung Strom + Wasser,*
Sondierungsnebenkosten: Gestellung Strom + Wasser,
Einmessen der Sondierungspunkte (GPS/GNSS), Verwendung
Frostschutzmittel bei niedrigen Außentemperaturen,
Verfüllen und Verschließen, Umsetzen Kerngerät zu
weiterem Sondierungspunkt, Aufnahme Digitalfoto in
Probenahmeprotokoll/Prüfbericht

#### Unterabschnitt 00.06 Boden

**00.06.0001 Probennahme Bankett**
Fachgerechte Probenahme des Bankettmaterials. Probenahmetiefe bis 0,50m.
Horizontweise beproben.
EP gilt für eine Einzelprobe. Entnommenes Material in
luftdicht verschließbaren Behältern abfüllen und Behälter beschriften.
Probenahmestelle wieder verfüllen und verdichten, ggf.
Verfüllmaterial zuliefern.
Dokumentation durch Probenahmeprotokoll.
Lohnkosten sind einzukalkulieren..
Menge: 18,000 St

**00.06.0002 Mischprobe herstellen**
Mischprobe aus mind. 4 und max.
10 Einzelproben, inkl. Rückstellprobe, mit Hilfe
des Probenteilers für die
chem. Analytik herstellen.
Die Probenahme wird gesondert vergütet. Lohnkosten sind einzukalkulieren.
Menge: 6,000 St

#### Unterabschnitt 00.07 Asphalt

**00.07.0001 Bereitstellung des Bohrkerngerätes**
Bereitstellung des Bohrkerngerätes;
je Einsatztag
Menge: 4,000 d

**00.07.0002 Asphalt-Bohrkern, d = 150 mm**
Probenahme von Bohrkernen aus Asphalt, Kerndurchmesser
150 mm, inkl. Bohrnebenkosten und fachgerechtem
Verschluss des Bohrlochs mit Kaltasphaltmischgut, gemäß
TP Asphalt-StB Teil 27;
je cm Bohrtiefe
Menge: 800,000 cm

**00.07.0003 Messung der Schichtdicke**
Messung der Schichtdicke gemäß TP D-StB, TP Asphalt-StB
Teil 1, DIN EN 12697-1;
je Schicht am Bohrkern
Menge: 78,000 St

**00.07.0004 Sägeschnitt zur Schichtentrennung**
Schichtentrennung bei Bohrkernen und Ausbaustücken;
je Trennebene
Menge: 78,000 St

**00.07.0005 Bindemittelgehalt**
Bestimmung des Bindemittelgehaltes
, ohne unlösliche Bestandteile,
gemäß TP Asphalt-StB Teil 1, DIN EN 12697-1;
je Probe
Menge: 78,000 St

**00.07.0006 Erweichungspunkt Ring und Kugel am zurückgewonnenen Bindemittel**
Bestimmung des Erweichungspunktes Ring und Kugel am
zurückgewonnenen Bindemittel, Rückgewinnung des
extrahierten Bindemittels mit dem Rotationsverdampfer,
gemäß TP Asphalt-StB Teil 3, DIN EN 12697-3, DIN EN
1427;
je Prüfung
Menge: 78,000 St

**00.07.0007 Korngrößenverteilung**
Korngrößenverteilung (einschließlich der
augenscheinlichen Beurteilung des Anteils an
gebrochenen Gesteinskörnungen > 2,0 mm), gemäß TP
Asphalt-StB Teil 2, DIN EN 12697-2;
je Probe
Menge: 78,000 St

**00.07.0008 Verformungsverhalten Bitumen (BTSV)**
Verformungsverhalten von Bitumen im Dynamischen
Scherrheometer (DSR), (Bitumen
Typisierungs-Schnell-Verfahren), gemäß TP Bitumen-StBg
je Probe
Menge: 10,000 St

**00.07.0009 Qualitative VU Teer und Pech**
Qualitative Voruntersuchung der beprobten
Asphaltschichten durch Lacksprühverfahren für Teer und
Pech, Darstellung der Ergebnisse in Tabelle;
je Bohrkern
Menge: 10,000 St

**00.07.0010 Bohrkernentnahme HGT/ Verfestigung**
Bohrkern mit Innendurchmesser 150mm. Bohrkernentnahme in HGT oder Verfestigung. Bohrloch mit frühhochfestem Mörtel verfüllen. Die Bohrtiefe beträgt im Mittel 20 cm (15 - 25 cm). Ansatzpunkt gemäß Probenahmeplan des AN / nach Absprache mit AG. Lohnkosten sind einzukalkulieren.
Menge: 450,000 cm

**00.07.0011 Entnahme ungeb. Schicht**
Entnahme ungebundener Tragschichten aus Bohrkernloch.
Entnahmetiefe bis 80 cm.
Entnahme nach Wahl des AN.
Entnahmestelle mit geeignetem Boden verfüllen und verdichten.
Abrechnung je Entnahmestelle.
Menge: 26,000 St

**00.07.0012 Bestimmung Asbest BIA**
Bestimmung des Asbestgehaltes gemäß REM
/EDX BIA-Verfahren 7487. Angabe des
Gehaltes an WHO-Fasern
Menge: 10,000 St

#### Unterabschnitt 00.08 Boden und Gesteinskörnung

**00.08.0001 Äußere Beschaffenheit**
Äußere Beschaffenheit einer ungebundenen Schicht nach Augenschein.
hier: Frostschutzschicht
Menge: 26,000 St

**00.08.0002 Korngrößenverteilung < 32mm**
Baustoffgemische < 32 mm
Korngrößenverteilung und des Gehaltes an Feinanteilen,
waschen, sieben, Bodenklassifikation nach DIN 18 196
inkl. Bodengruppe und Frostempfindlichkeitsklasse
nach DIN EN 933-1
Menge: 8,000 St

**00.08.0003 Sieb-/ Schlämmanalyse**
Bestimmung der Korngrößenverteilung nach DIN EN ISO 17892-4 mit einer kom- binierten Sieb- und Schlämmanalyse, ggf. Zusammenstellung von Mischproben.
Menge: 8,000 St

**00.08.0004 Wassergehalt**
Bestimmung des Wassergehaltes durch Ofentrocknung,
nach DIN EN 1097-5
Menge: 8,000 St

**00.08.0005 Leichtgewichtige org. Bestandteile**
Bestimmung Leichtgewichtige organische Bestandteile für feine Gesteinskörnungen, nach DIN EN 1744-1
Menge: 8,000 St

**00.08.0006 Leichtgewichtige org. Bestandteile**
Bestimmung Leichtgewichtige organische Bestandteile für grobe Gesteinskörnungen, nach DIN EN 1744-1
Menge: 8,000 St

#### Unterabschnitt 00.09 Umweltrelevante Inhaltsstoffe

**00.09.0001 Bestimmung PAK-Gehalt**
Quantitativer Nachweis von teer-/ pechhaltigen Bestandteilen, PAK-Gehalt nach EPA im Feststoff, inkl. Probenvorbereitung bei positiven Lacksprühtest oder konkretem Verdacht nach Rücksprache, Darstellung der Ergebnisse in Tabelle, gemäß RuVa-StB.
je Analyse
Menge: 10,000 St

**00.09.0002 Bestimmung Phenolindex**
Quantitativer Nachweis von teer-/ pechhaltigen Bestandteilen, Phenolindex.
Getrennt nach Schichten (Asphalttragschicht, untere Asphaltbinderschicht)
je Schicht und je Bohrkern
Menge: 10,000 St

**00.09.0003 Bestimmung Asbest**
Analytischer Nachweis von Asbest mit Rasterelektronenmikroskop und EDX,
je Schicht
Menge: 10,000 St

#### Unterabschnitt 00.10 Prüfung Verfestigung

**00.10.0001 Analyse LAGA**
Gesamtanalyse für die Bewertung der Einbauklassen
Z0 bis Z2, Feststoffe (KW nach LAGA KW/04), Eluat,
nach Tab. II.1.4-5 + 1.4-6
Menge: 10,000 St

**00.10.0002 Analyse EBV**
Analyse für die Bewertung der
Materialwerte/-klassen, Feststoffe und Eluat,
nach Ersatzbaustoffverordnung (EBV),
gültig ab 01.08.2023.
Mindestuntersuchungsumfang gemäß Tabelle 2
der Leistungsbeschreibung Pkt. 2.3
Menge: 5,000 St

**00.10.0003 Erweiterung auf Deponieverordnung**
Erweiterung des Untersuchungsumfanges auf
Deponieverordnung (DepV) DK 0-III
Menge: 5,000 St

#### Unterabschnitt 00.11 Chemische Analysen

**00.11.0001 Analyse Bankettschälgut**
Analyse der entnommenen Boden-Mischproben, gemäß
Bodenschutzverordnungt;
je Analyse
Menge: 6,000 St

**00.11.0002 Untersuchung BBodSchV**
Untersuchung von Mischproben zur Prüfung der
umweltrelevanten Parameter (Verwertung) der
Vorsorgewerte gemäß Bundesbodenschutzverordnung Anhang
1, Tabelle 1 und Tabelle 2;
je Analyse
Menge: 6,000 St

#### Unterabschnitt 00.12 Weitere Leistungen

**00.12.0001 Astbestanalyse, quantitativ gemäß BIA 7487**
Bestimmung des Astbestgehaltes gemäß REM/EDX BIA-Verfahren 7487. Angabe des Gehaltes an WHO-Fasern
Menge: 6,000 St

#### Unterabschnitt 00.13 Gutachten

**00.13.0001 Prüfbericht erstellen**
Aussagekräftigen Prüfbericht  fertigen (siehe auch Hinweis unter 3.4 der Leistungsbeschreibung).
Erstellung von Fotos inkl. GPS-Koordinaten. Fotodokumentation der Entnahmestellen, Bohrkerne, Querneigung und Bodenproben.
Fotos in Prüfbericht einfügen
Menge: 1,000 St

**00.13.0002 Sanierungsempfehlung GE**
Sanierungsempfehlung auf Grundlage der Prüfberichte je Entnahmestelle erstellen für eine grundhafte Erneuerung, inkl. Bewertung der Restnutzungsdauer, Wiederverwendbarkeit, Angaben zur Verwertung von belasteten Material, Angaben zu Baugrundver- besserungsmaßnahmen und eine Kostenschätzung
Menge: 1,000 St

**00.13.0003 Streckengutachten**
Visuelle Zustandsaufnahme des Fahrbahnzustandes.
Einschl. Bilddokumentation des Abschnittes,
Schadstellen, Besonderheiten (z. B. Frostschäden) sind
besonders zu dokumentieren.
Gesamtbeurteilung für Spurrinnen, Netzrisse,
Einzelrisse, Ausmagerungen, Flickstellen, Ausbrüche,
offene Arbeitsnähte und Bindemittelanreicherungen.
Die visuelle Beurteilung hat fahrstreifenbezogen zu
erfolgen.
Begutachtung und Beurteilung der Bohrkerne sowie des
Bohrgutes aus den Rammbohrungen bzw. Aufgrabungen inkl.
Fotodokumentation gemäß Baubeschreibung.
Aufbereitung der Schichtenverzeichnisse nach DIN EN
14688 bzw. 14689 und Homogenbereiche.
Erfassung der Schichtdicken und Schichtarten. Die
Beurteilung und Dokumentation des Schichtenverbundes
sowie die äußere Beschaffenheit des Bohrkerns ist zu
beschreiben. Weiterhin sind die Tragschichten vom
Gutachter näher zu beurteilen. Es sind insbesondere
Aussagen zur Dauerhaftigkeit und Tragfähigkeit zu
treffen:
Die asphalttechnologischen Kenngrößen sind durch
folgende Kenngrößen zu bestimmen: Bindemittelgehalt,
Erweichungspunkt Ring und Kugel, T(BTSV),
Abfalltechnische Einstufung, Abfallschlüssel, etc.
Für Beton sind die Abfalltechnische Einstufung,
Druckfestigkeit und Abfallschlüssel zu ermitteln.
Eine Beurteilung der Tragschichten ist vor dem
Hintergrund des Instandsetzungs-/ Erneuerungsvorschlags
und im Hinblick auf die verbleibende Nutzungsdauer und
dem möglichen Ausfallrisiko der Asphalttragschichten
durchzuführen.
Bei allen Bohrkernen ist eine Aussage bzgl. der
pechhaltigen Materialien mittels Lackansprühverfahren
und Chromatographie zu treffen.
Die Ergebnisse der Bodenuntersuchung sowie die
Auswertung der Analytik ist im Gutachten einzufügen.
Das Streckengutachten ist zu erstellen und dem AG 1-fach auf Papier und
per E-Mail im PDF-Format senden
Menge: 30,000 h

#### Unterabschnitt 00.14 Verkehrssicherung

**00.14.0001 Verk.sich. kürzerer Dauer durchf.*stat.Arb.st. ums. bei Tageslicht*Anordnung n. Unt.**
StL-Nr. 2110513590200110
Verkehrssicherung an Arbeitsstellen von kürzerer Dauer
betriebsfertig aufbauen, vorhalten, warten, instand
setzen, betreiben und abbauen. Vorübergehende Verkehrssicherungsmaßnahmen durchführen.
Nach RSA, Regelplan 'D III/1l'

Für stationäre Arbeitsstelle einschließlich Umsetzen.
Umsetzen nach Unterlagen des AG.
Bei Tageslicht.
Verkehrsrechtliche Anordnung nach Unterlagen des AG
einholen und zugehörige Unterlagen erstellen. Erforderliche Ortsbesichtigungen zur Erstellung der Planunterlagen für die verkehrsrechtliche Anordnung durchführen.
Menge: 5,000 St
Leistungsbereichkatalog: 105

**00.14.0002 Verk.sich. kürzerer Dauer durchf.*stat.Arb.st. ums. bei Dunkelheit*Anordnung n. Unt.**
Verkehrssicherung an Arbeitsstellen von kürzerer Dauer
betriebsfertig aufbauen, vorhalten, warten, instand
setzen, betreiben und abbauen. Vorübergehende Verkehrssicherungsmaßnahmen durchführen.
Nach RSA, Regelplan 'D III/ 1r'

Für stationäre Arbeitsstelle einschließlich Umsetzen.
Umsetzen nach Unterlagen des AG.
Bei Tageslicht.
Verkehrsrechtliche Anordnung nach Unterlagen des AG
einholen und zugehörige Unterlagen erstellen. Erforderliche Ortsbesichtigungen zur Erstellung der Planunterlagen für die verkehrsrechtliche Anordnung durchführen.
Menge: 5,000 St

**00.14.0003 Zulage zusätzlicher Vorwarner**
Zulage
  Zusätzliche Vorwarntafel (mit aktivem lichttechnischen
  Informationsteil) betriebsfertig aufbauen, umsetzen,
  vorhalten, warten, instandsetzen, betreiben und abbauen.
  Vorübergehende Verkehrssicherungsmaßnahmen durchführen.
pauschal als Tagesleistung, Mo-So u. Feiertags,
Menge: 4,000 St
